# Pavimento industrial, sistema MasterTop PG "Master Builders Solutions"

- Propriedade do ficheiro: CYPE INGENIEROS, S.A.
- Formato: FIEBDC-3/2002
- Moeda: EUR
- Custos indirectos: 3.00 %
- IVA: 23.00 %

## R Revestimentos

### RS Pavimentos

#### RSI Sistemas de pavimentos industriais e decorativos

**RSI015** m² Pavimento industrial, sistema MasterTop PG "Master Builders Solutions".
Pavimento industrial, realizado com o sistema MasterTop 135 PG "Master Builders Solutions", apto para estacionamentos, em interiores, constituído por massame de betão com adição de fibras de 20 cm de espessura, realizado com betão C12/15 (X0(P); D12; S3; Cl 1,0) fabricado em central e betonagem desde camião com um conteúdo de fibras sem função estrutural, fibras de polipropileno MasterFiber 022 "Master Builders Solutions" de 0,6 kg/m³, espalhamento e vibração manual através de régua vibradora; aplicação sobre o betão fresco de camada de desgaste de 10 mm de espessura de argamassa fluida de presa rápida, MasterTop 135 PG "Master Builders Solutions", CT - C60 - F10 - A6, segundo EN 13813, cor cinzento (20 kg/m²) e acabamento superficial através de afagamento e polimento mecânicos.
Critérios considerados na determinação do preço da unidade de obra: O preço não inclui a sub-base nem a execução e a vedação das juntas.
Inclui: Preparação da superfície existente. Marcação das juntas de construção e de dilatação. Aplicação de níveis através de pontos, mestras de betão ou réguas. Rega da superfície base. Mistura em camião betoneira. Betonagem, espalhamento e vibração do betão. Resolução de encontros e pontos singulares. Aplicação da camada de desgaste. Espalhamento do líquido redutor da evaporação e melhorador superficial. Afagamento mecânico da superfície. Polimento mecânico. Cura do betão. Limpeza final do pavimento.
Critério de medição de projecto: Superfície medida em projecção horizontal, segundo documentação gráfica de Projecto.
Critério de medição de obra: Medir-se-á, em projecção horizontal, a superfície realmente executada segundo especificações de Projecto.

| Código | Un | Descrição | Rendimento | Preço | Importância |
|---|---|---|---|---|---|
| mt10hmf020ab | m³ | Betão simples C12/15 (X0(P); D12; S3; Cl 1,0), fabricado em central, segundo NP EN 206. (material) | 0.210 | 73.00 | 15.33 |
| mt08frb010a | kg | Fibras de polipropileno MasterFiber 022 "Master Builders Solutions", de 12 mm de comprimento e de entre 31 e 35 microns de diâmetro, segundo NP EN 14889-2, para prevenir fissuras por retracção em elementos de betão. (material) | 0.120 | 2.53 | 0.30 |
| mt09bnc015d | kg | Argamassa fluida de presa rápida, MasterTop 135 PG "Master Builders Solutions", CT - C60 - F10 - A6, segundo EN 13813, cor cinzento, composta de cimento e aditivos, com resistência aos sulfatos, aos álcalis e à água do mar e uma resistência à abrasão segundo o método de Böhme EN 13892-3 de 6 cm³ / 50 cm². (material) | 20.000 | 0.99 | 19.80 |
| mq04dua020b | h | Dumper de descarga frontal de 2 t de carga útil. (equipamento) | 0.038 | 10.38 | 0.39 |
| mq06vib020 | h | Régua vibradora de 3 m. (equipamento) | 0.032 | 5.23 | 0.17 |
| mq06fra010 | h | Talocha mecânica de betão. (equipamento) | 0.250 | 5.68 | 1.42 |
| mq06pym020 | h | Misturadora-bombeadora para argamassas autonivelantes. (equipamento) | 0.200 | 10.91 | 2.18 |
| mq06aca030 | h | Polidora para pavimentos de betão, composta por pratos giratórios aos que se acoplam uma série de mós abrasivas diamantadas, refrigeradas com água, com sistema de aspiração. (equipamento) | 0.200 | 14.18 | 2.84 |
| au00auh020 |  | Calha para descarga do betão. | 1.000 | 0.00 | 0.00 |
| mo121 | h | Oficial de 1ª aplicador de pavimentos industriais. (mão de obra) | 0.870 | 20.78 | 18.08 |
| mo122 | h | Ajudante de aplicador de pavimentos industriais. (mão de obra) | 0.870 | 20.28 | 17.64 |
| % | % | Custos directos complementares | 2 % | 78.15 | 1.56 |
|  |  | Custos directos |  |  | 79.71 |
