# Impermeabilização de ensoleiramento geral, através da saturação da rede capilar do betão

- Propriedade do ficheiro: CYPE Ingenieros S.A.
- Formato: FIEBDC-3/2016
- Programa: Gerador de preços para construção civil. CYPE Ingenieros, S.A.
- Data: 09/06/2023
- Moeda: EUR
- Custos indirectos: 3 %
- IVA: 23 %

## N Isolamentos e impermeabilizações

### NI Impermeabilizações

#### NIC Fundações

**NIC013** m² Impermeabilização de ensoleiramento geral, através da saturação da rede capilar do betão.
Impermeabilização de ensoleiramento geral, através da saturação da rede capilar do betão, sistema sandwich "Master Builders Solutions", composto por uma camada sob o ensoleiramento, antes de proceder à betonagem, de argamassa impermeabilizante MasterSeal 501 "Master Builders Solutions", com um rendimento de 1 kg/m², aplicada em pó, através de polvilhamento manual sobre o betão de limpeza, previamente humedecido com água e com a armadura do ensoleiramento já montada; e duas camadas sobre o ensoleiramento, uma vez betonado, de argamassa impermeabilizante MasterSeal 501 "Master Builders Solutions", com um rendimento de 2 kg/m², aplicada em forma de leitada, através de espalhamento com escova sobre o betão após ter ganho presa, preparação prévia do suporte segundo instruções do fabricante.
Inclui: Humedecimento da camada de betão de limpeza. Polvilhamento manual de argamassa seca sobre a camada de betão de limpeza. Espalhamento da leitada sobre o ensoleiramento.
Critério de medição de projecto: Superfície medida segundo documentação gráfica de Projecto.
Critério de medição de obra: Medir-se-á a superfície realmente executada segundo especificações de Projecto, incluindo as entregas e as sobreposições.

| Código | Un | Descrição | Rendimento | Preço | Importância |
|---|---|---|---|---|---|
| mt08aaa010a | m³ | Água. (material) | 0.005 | 1.5 | 0.008 |
| mt09bmr230d | kg | Argamassa impermeabilizante MasterSeal 501 "Master Builders Solutions", segundo NP EN 1504-2, com resistência aos sulfatos, alta resistência a ciclos de gelo-degelo e efeito protector face à carbonatação. (material) | 3 | 1.54 | 4.620 |
| mo032 | h | Oficial de 1ª aplicador de produtos impermeabilizantes. (mão de obra) | 0.08 | 20.78 | 1.662 |
| mo070 | h | Ajudante de aplicador de produtos impermeabilizantes. (mão de obra) | 0.08 | 20.28 | 1.622 |
| % | % | Custos directos complementares | 2 % | 7.912 | 0.158 |
|  |  | Custos directos |  |  | 8.070 |

Resíduos:
- colocação: mt09bmr230d; factor de resíduo 0.0066

## Recursos

**mt08aaa010a** m³ Água
Dados técnicos: Custo energético 60.000 MJ; Emissão de CO2 30.000 kg

**mt09bmr230d** kg Argamassa impermeabilizante MasterSeal 501 "Master Builders Solutions"
Dados técnicos: Custo energético 3.898 MJ; Emissão de CO2 0.362 kg; Código LER 17 01 01; Massa do elemento 1 kg; Volume 0.000667 m3
Resíduos:
- embalagem: re150101 Embalagens de papel e cartão. (componente de resíduo); rendimento 0.014 kg; Código LER 15 01 01; Massa do elemento 1 kg; Volume 0.001333 m3
