# Sistema de cofragem para sapata contínua

- Propriedade do ficheiro: CYPE INGENIEROS, S.A.
- Formato: FIEBDC-3/2002
- Moeda: EUR
- Custos indirectos: 3.00 %
- IVA: 23.00 %

## C Fundações

### CS Superficiais

#### CSV Sapatas contínuas

**CSV020** m² Sistema de cofragem para sapata contínua.
Montagem de sistema de cofragem recuperável metálica, para sapata contínua de secção rectangular, formado por painéis metálicos, amortizáveis em 200 utilizações, e posterior desmontagem do sistema de cofragem. Inclusive elementos de sustentação, fixação e escoramentos necessários para a sua estabilidade e líquido descofrante MasterFinish RL 294 "Master Builders Solutions", para evitar a aderência do betão à cofragem.
Inclui: Limpeza e preparação do plano de apoio. Marcação. Aplicação do líquido descofrante. Montagem do sistema de cofragem. Colocação de elementos de sustentação, fixação e escoramento. Aprumo e nivelamento da cofragem. Desmontagem do sistema de cofragem. Limpeza e armazenamento da cofragem.
Critério de medição de projecto: Superfície de cofragem em contacto com o betão, medida segundo documentação gráfica de Projecto.
Critério de medição de obra: Medir-se-á a superfície de cofragem em contacto com o betão realmente executada segundo especificações de Projecto.

| Código | Un | Descrição | Rendimento | Preço | Importância |
|---|---|---|---|---|---|
| mt08eme040 | m² | Painéis metálicos de várias dimensões, para cofragem de elementos de betão. (material) | 0.005 | 52.00 | 0.26 |
| mt50spa052b | m | Pranchão de madeira de pinho, de 20x7,2 cm. (material) | 0.020 | 6.32 | 0.13 |
| mt50spa081a | Ud | Escora metálica telescópica, até 3 m de altura. (material) | 0.013 | 19.25 | 0.25 |
| mt08eme051a | m | Fita de aço galvanizado, para cofragem metálica. (material) | 0.100 | 0.29 | 0.03 |
| mt08var050 | kg | Arame galvanizado para atar, de 1,30 mm de diâmetro. (material) | 0.050 | 1.50 | 0.08 |
| mt08var060 | kg | Pregos de aço de 20x100 mm. (material) | 0.100 | 8.75 | 0.88 |
| mt08dba010g | l | Agente desmoldante, à base de óleos especiais, emulsionante em água MasterFinish RL 294 "Master Builders Solutions", para cofragens metálicas, fenólicas ou de madeira. (material) | 0.030 | 1.86 | 0.06 |
| mo044 | h | Oficial de 1ª cofrador. (mão de obra) | 0.321 | 21.66 | 6.95 |
| mo091 | h | Ajudante de cofrador. (mão de obra) | 0.428 | 21.14 | 9.05 |
| % | % | Custos directos complementares | 2 % | 17.69 | 0.35 |
|  |  | Custos directos |  |  | 18.04 |
