# Ponte de aderência, para ligação entre fundações, em reforço de fundação, à base de resina epóxi

- Propriedade do ficheiro: CYPE INGENIEROS, S.A.
- Formato: FIEBDC-3/2002
- Moeda: EUR
- Custos indirectos: 3.00 %
- IVA: 23.00 %

## C Fundações

### CZ Reforços

#### CZO Ligação entre fundações

**CZO030** m² Ponte de aderência, para ligação entre fundações, em reforço de fundação, à base de resina epóxi.
Aplicação manual de primário activo de dois componentes à base de resina epóxi, MasterEmaco P 2000 BP "Master Builders Solutions", de cor vermelho, com 1 kg/m² de consumo médio, em fundação existente de betão, para ligação lateral entre a fundação existente e a nova fundação de betão, em reforço de fundação.
Critérios considerados na determinação do preço da unidade de obra: O preço não inclui a nova fundação.
Inclui: Limpeza da superfície suporte. Preparação da mistura. Aplicação do produto.
Critério de medição de projecto: Superfície medida segundo documentação gráfica de Projecto.
Critério de medição de obra: Medir-se-á a superfície realmente executada segundo especificações de Projecto.

| Código | Un | Descrição | Rendimento | Preço | Importância |
|---|---|---|---|---|---|
| mt09reh040n | kg | Primário activo de dois componentes à base de resina epóxi, MasterEmaco P 2000 BP "Master Builders Solutions", de cor vermelho, impermeável à água, ao oxigénio, aos cloretos e aos óleos, para a protecção e passivação de armaduras de aço, e como ponte de aderência entre betão ou argamassa fresca e betão ou argamassa endurecida (material) | 1.000 | 10.15 | 10.15 |
| mo112 | h | Operário especializado construção. (mão de obra) | 0.119 | 20.14 | 2.40 |
| % | % | Custos directos complementares | 2 % | 12.55 | 0.25 |
|  |  | Custos directos |  |  | 12.80 |
