# Impregnação hidrófuga, para a protecção do betão ou argamassa contra a humidade, a intempérie e as geadas

- Propriedade do ficheiro: CYPE INGENIEROS, S.A.
- Formato: FIEBDC-3/2002
- Moeda: EUR
- Custos indirectos: 3.00 %
- IVA: 23.00 %

## E Estruturas

### EH Betão armado

#### EHO Protecções

**EHO210** m² Impregnação hidrófuga, para a protecção do betão ou argamassa contra a humidade, a intempérie e as geadas.
Aplicação manual de uma demão de impregnação hidrófuga e oleófuga, MasterProtect H 305 "Master Builders Solutions", (rendimento: 0,2 l/m²), para a protecção do betão ou argamassa contra a humidade, a intempérie e as geadas.
Inclui: Limpeza da superfície suporte. Aplicação do produto.
Critério de medição de projecto: Superfície medida segundo documentação gráfica de Projecto.
Critério de medição de obra: Medir-se-á a superfície realmente executada segundo especificações de Projecto.

| Código | Un | Descrição | Rendimento | Preço | Importância |
|---|---|---|---|---|---|
| mt27tsb030d | l | Impregnação hidrófuga e oleófuga, MasterProtect H 305 "Master Builders Solutions", incolor, à base de alcoxisilano de alquilo em base aquosa, sem dissolventes, com uma profundidade média de penetração de 6,8 mm, repelente da água e da sujidade, com propriedades tixotrópicas, permeável ao vapor de água, anti-caruncho e anti-verdete, com efeito preventivo das eflorescências e com resistência aos raios UV e aos álcalis, para aplicação sobre superfícies de betão, argamassa, tijolo cerâmico ou pedra natural. (material) | 0.200 | 6.41 | 1.28 |
| mo038 | h | Oficial de 1ª pintor. (mão de obra) | 0.370 | 20.78 | 7.69 |
| % | % | Custos directos complementares | 2 % | 8.97 | 0.18 |
|  |  | Custos directos |  |  | 9.15 |
