# Vedação de junta de dilatação com massa elástica de alta resistência aos produtos químicos e petrolíferos

- Propriedade do ficheiro: CYPE INGENIEROS, S.A.
- Formato: FIEBDC-3/2002
- Moeda: EUR
- Custos indirectos: 3.00 %
- IVA: 23.00 %

## N Isolamentos e impermeabilizações

### NI Impermeabilizações

#### NIJ Juntas

**NIJ030** m Vedação de junta de dilatação com massa elástica de alta resistência aos produtos químicos e petrolíferos.
Vedação de junta de dilatação de 15 mm de largura, em paramento vertical exterior, com massa elástica tixotrópica bicomponente à base de polisulfuretos, MasterSeal CR 170 "Master Builders Solutions", de cor cinzento, sobre cordão de polietileno expandido de células fechadas, de secção circular de 20 mm de diâmetro, MasterSeal 920 "Master Builders Solutions"; acabamento através de alisamento do material com espátula.
Inclui: Limpeza do suporte. Protecção da superfície contígua à junta. Enchimento do fundo da junta. Aplicação da massa. Alisamento final com espátula.
Critério de medição de projecto: Comprimento medido segundo documentação gráfica de Projecto.
Critério de medição de obra: Medir-se-á o comprimento realmente executado segundo especificações de Projecto.

| Código | Un | Descrição | Rendimento | Preço | Importância |
|---|---|---|---|---|---|
| mt15bas010B | m | Cordão de polietileno expandido de células fechadas, de secção circular de 20 mm de diâmetro, MasterSeal 920 "Master Builders Solutions", para o enchimento de fundo de junta. (material) | 1.000 | 0.17 | 0.17 |
| mt15bas235d | l | Massa elástica tixotrópica bicomponente à base de polisulfuretos, MasterSeal CR 170 "Master Builders Solutions", de cor cinzento, com alta resistência aos produtos químicos e petrolíferos, resistência ao envelhecimento e aos raios UV, e elevadas propriedades elásticas. (material) | 0.113 | 22.87 | 2.58 |
| mo112 | h | Operário especializado construção. (mão de obra) | 0.218 | 20.14 | 4.39 |
| % | % | Custos directos complementares | 2 % | 7.14 | 0.14 |
|  |  | Custos directos |  |  | 7.28 |
