# Hidrófugo transparente para fachadas

- Propriedade do ficheiro: CYPE INGENIEROS, S.A.
- Formato: FIEBDC-3/2002
- Moeda: EUR
- Custos indirectos: 3.00 %
- IVA: 23.00 %

## R Revestimentos

### RL Tratamentos superficiais de protecção

#### RLH Hidrófugos

**RLH010** m² Hidrófugo transparente para fachadas.
Aplicação de tratamento superficial de protecção hidrófuga para fachadas de pedra natural, através de impregnação hidrófuga e oleófuga, MasterProtect H 305 "Master Builders Solutions", incolor, à base de alcoxisilano de alquilo em base aquosa, sem dissolventes, com uma profundidade média de penetração de 6,8 mm, aplicada em demãos sucessivas até à saturação do elemento (rendimento: 0,2 l/m²). Inclusive limpeza da superfície suporte.
Inclui: Limpeza geral do paramento suporte. Aplicação do hidrofugante.
Critério de medição de projecto: Superfície medida segundo documentação gráfica de Projecto, com o mesmo critério que o suporte base.
Critério de medição de obra: Medir-se-á a superfície realmente executada segundo especificações de Projecto, com o mesmo critério que o suporte base.

| Código | Un | Descrição | Rendimento | Preço | Importância |
|---|---|---|---|---|---|
| mt27tsb030d | l | Impregnação hidrófuga e oleófuga, MasterProtect H 305 "Master Builders Solutions", incolor, à base de alcoxisilano de alquilo em base aquosa, sem dissolventes, com uma profundidade média de penetração de 6,8 mm, repelente da água e da sujidade, com propriedades tixotrópicas, permeável ao vapor de água, anti-caruncho e anti-verdete, com efeito preventivo das eflorescências e com resistência aos raios UV e aos álcalis, para aplicação sobre superfícies de betão, argamassa, tijolo cerâmico ou pedra natural. (material) | 0.200 | 6.41 | 1.28 |
| mo038 | h | Oficial de 1ª pintor. (mão de obra) | 0.197 | 20.78 | 4.09 |
| % | % | Custos directos complementares | 2 % | 5.37 | 0.11 |
|  |  | Custos directos |  |  | 5.48 |
