# Impregnação para a protecção do betão armado contra a corrosão

- Propriedade do ficheiro: CYPE Ingenieros S.A.
- Formato: FIEBDC-3/2016
- Programa: Gerador de preços para construção civil. CYPE Ingenieros, S.A.
- Data: 09/06/2023
- Moeda: EUR
- Custos indirectos: 3 %
- IVA: 23 %

## E Estruturas

### EH Betão armado

#### EHO Protecções

**EHO040** m² Impregnação para a protecção do betão armado contra a corrosão.
Aplicação manual de duas demãos de impregnação incolor inibidora da corrosão por migração, (rendimento: 0,5 kg/m²), para a protecção do betão armado contra a corrosão.
Inclui: Limpeza da superfície suporte. Aplicação do produto.
Critério de medição de projecto: Superfície medida segundo documentação gráfica de Projecto.
Critério de medição de obra: Medir-se-á a superfície realmente executada segundo especificações de Projecto.

| Código | Un | Descrição | Rendimento | Preço | Importância |
|---|---|---|---|---|---|
| mt27tsd040b | kg | Impregnação incolor inibidora da corrosão por migração, para a protecção contra a corrosão de elementos de betão armado e pré-esforçado. (material) | 0.5 | 7.78 | 3.890 |
| mo020 | h | Oficial de 1ª construção. (mão de obra) | 0.185 | 20.78 | 3.844 |
| mo113 | h | Operário não qualificado construção. (mão de obra) | 0.185 | 19.65 | 3.635 |
| % | % | Custos directos complementares | 2 % | 11.369 | 0.227 |
|  |  | Custos directos |  |  | 11.596 |

Resíduos:
- colocação: mt27tsd040b; factor de resíduo 0.03

## Recursos

**mt27tsd040b** kg Impregnação incolor inibidora da corrosão por migração
Dados técnicos: Custo energético 0.291 MJ; Emissão de CO2 0.014 kg; Código LER 17 09 04; Massa do elemento 1 kg; Volume 0.000667 m3
Resíduos:
- embalagem: re170203 Plástico. (componente de resíduo); rendimento 0.003 kg; Código LER 17 02 03; Massa do elemento 1 kg; Volume 0.001667 m3
