# Reparação de bordos de junta, com argamassa à base de cimento

- Propriedade do ficheiro: CYPE Ingenieros S.A.
- Formato: FIEBDC-3/2016
- Programa: Gerador de preços para construção civil. CYPE Ingenieros, S.A.
- Data: 09/06/2023
- Moeda: EUR
- Custos indirectos: 3 %
- IVA: 23 %

## E Estruturas

### EH Betão armado

#### EHY Reparações

**EHY042** m Reparação de bordos de junta, com argamassa à base de cimento.
Reparação dos bordos da junta de dilatação de estrutura de betão, aplicando 1 kg/m de argamassa reparadora, reforçada com fibras, de alta resistência mecânica e retracção compensada, com uma resistência à compressão aos 28 dias maior ou igual a 40 N/mm² e um módulo de elasticidade maior ou igual a 17000 N/mm², classe R3, tipo CC, segundo NP EN 1504-3, Euroclasse A1 de reacção ao fogo, segundo NP EN 13501-1, composta por cimentos especiais, inertes seleccionados, aditivos e fibras, após picagem prévia dos bordos.
Inclui: Picagem dos bordos de junta. Limpeza. Preparação das misturas. Aplicação da argamassa de reparação. Perfilamento de bordas. Cura. Remoção e acumulação dos restos gerados. Carga manual do entulho gerado para camião ou contentor.
Critério de medição de projecto: Comprimento medido segundo documentação gráfica de Projecto.
Critério de medição de obra: Medir-se-á o comprimento realmente executado segundo especificações de Projecto.

| Código | Un | Descrição | Rendimento | Preço | Importância |
|---|---|---|---|---|---|
| mt28mrp011g | kg | Argamassa reparadora, reforçada com fibras, de alta resistência mecânica e retracção compensada, com uma resistência à compressão aos 28 dias maior ou igual a 40 N/mm² e um módulo de elasticidade maior ou igual a 17000 N/mm², classe R3, tipo CC, segundo NP EN 1504-3, Euroclasse A1 de reacção ao fogo, segundo NP EN 13501-1, composta por cimentos especiais, inertes seleccionados, aditivos e fibras, aplicado em espessuras até 35 mm na vertical e 75 mm na horizontal, para reparar elementos construtivos de betão estrutural. (material) | 1 | 0.67 | 0.670 |
| mq05mai040 | h | Martelo eléctrico. (equipamento) | 0.116 | 3.14 | 0.364 |
| mo020 | h | Oficial de 1ª construção. (mão de obra) | 0.16 | 20.78 | 3.325 |
| mo113 | h | Operário não qualificado construção. (mão de obra) | 0.16 | 19.65 | 3.144 |
| % | % | Custos directos complementares | 2 % | 7.503 | 0.150 |
|  |  | Custos directos |  |  | 7.653 |

Resíduos:
- colocação: mt28mrp011g; factor de resíduo 0.0063

## Recursos

**mt28mrp011g** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
