# Reparação de bordos de junta, com argamassa à base de resina epóxi

- Propriedade do ficheiro: CYPE Ingenieros S.A.
- Formato: FIEBDC-3/2016
- Programa: Gerador de preços para construção civil. CYPE Ingenieros, S.A.
- Data: 09/06/2023
- Moeda: EUR
- Custos indirectos: 3 %
- IVA: 23 %

## E Estruturas

### EH Betão armado

#### EHY Reparações

**EHY044** m Reparação de bordos de junta, com argamassa à base de resina epóxi.
Reparação dos bordos de junta de dilatação de estrutura de betão, aplicando 1 kg/m de argamassa de reparação de dois componentes à base de resina epóxi, tixotrópica e com altas resistências mecânicas, MasterEmaco S 2600 "Master Builders Solutions", com uma resistência à compressão aos 28 dias maior ou igual a 45 N/mm² e um módulo de elasticidade maior ou igual a 20000 N/mm², classe R4 segundo NP EN 1504-3, Euroclasse F de reacção ao fogo, segundo NP EN 13501-1, após picagem prévia dos bordos, e aplicação posterior de 0,1 kg/m de primário activo de dois componentes à base de resina epóxi, MasterEmaco P 2000 BP "Master Builders Solutions", de cor vermelho, como ponte de aderência.
Inclui: Picagem dos bordos de junta. Limpeza. Preparação das misturas. Aplicação da leitada. Aplicação da argamassa de reparação. Perfilamento de bordas. Cura. Remoção e acumulação dos restos gerados. Carga manual do entulho gerado para camião ou contentor.
Critério de medição de projecto: Comprimento medido segundo documentação gráfica de Projecto.
Critério de medição de obra: Medir-se-á o comprimento realmente executado segundo especificações de Projecto.

| Código | Un | Descrição | Rendimento | Preço | Importância |
|---|---|---|---|---|---|
| mt09reh040m | kg | Primário activo de dois componentes à base de resina epóxi, MasterEmaco P 2000 BP "Master Builders Solutions", de cor vermelho, impermeável à água, ao oxigénio, aos cloretos e aos óleos, para a protecção e passivação de armaduras de aço, e como ponte de aderência entre argamassa de reparação e betão existente (material) | 0.1 | 10.15 | 1.015 |
| mt09reh170b | kg | Argamassa de reparação de dois componentes à base de resina epóxi, tixotrópica e com altas resistências mecânicas, MasterEmaco S 2600 "Master Builders Solutions", com uma resistência à compressão aos 28 dias maior ou igual a 45 N/mm² e um módulo de elasticidade maior ou igual a 20000 N/mm², classe R4 segundo NP EN 1504-3, Euroclasse F de reacção ao fogo, segundo NP EN 13501-1, para reparação estrutural do betão. (material) | 1 | 5.35 | 5.350 |
| mq05mai040 | h | Martelo eléctrico. (equipamento) | 0.116 | 3.14 | 0.364 |
| mo020 | h | Oficial de 1ª construção. (mão de obra) | 0.197 | 20.78 | 4.094 |
| mo113 | h | Operário não qualificado construção. (mão de obra) | 0.197 | 19.65 | 3.871 |
| % | % | Custos directos complementares | 2 % | 14.694 | 0.294 |
|  |  | Custos directos |  |  | 14.988 |

Resíduos:
- colocação: mt09reh040m; factor de resíduo 0.03
- colocação: mt09reh170b; factor de resíduo 0.040613

## Recursos

**mt09reh040m** kg Primário activo de dois componentes à base de resina epóxi
Dados técnicos: Custo energético 86.761 MJ; Emissão de CO2 3.294 kg; Código LER 17 09 04; Massa do elemento 1 kg; Volume 0.000667 m3
Resíduos:
- embalagem: re170203 Plástico. (componente de resíduo); rendimento 0.003 kg; Código LER 17 02 03; Massa do elemento 1 kg; Volume 0.001667 m3

**mt09reh170b** kg Argamassa de reparação de dois componentes à base de resina epóxi
Dados técnicos: Custo energético 2.251 MJ; Emissão de CO2 0.184 kg; Código LER 17 09 04; Massa do elemento 1 kg; Volume 0.000667 m3
Resíduos:
- embalagem: re170203 Plástico; rendimento 0.003 kg
